# Cortina de aire industrial solo aire, referencia VIS 30 A de Met Mann. 3,2 a 4,5m de altura

- Propiedad del archivo: CONSTRUNARIO
- Formato: FIEBDC-3/2012
- Programa: Construnario Versión 3.51
- Fecha de los precios: 15/01/2024
- Divisa: EUR

**0112VIS30A** u Cortina de aire industrial solo aire, referencia VIS 30 A de Met Mann. 3,2 a 4,5m de altura
Cortina de aire industrial solo aire, referencia VIS 30 A de Met Mann. 3,2 a 4,5m de altura Caudal de aire (Máx/Med/Mín): 3000 / 2010 / 1540 m3/h Nivel sonoro (Máx/Med/Mín): 63 / 50 / 44 dB (A) a 3 m Ancho de puerta (Máx/Med/Mín): 4,5 / 4 / 3,5 m Ancho puerta: 1, 2 m Nº de velocidades: 3 Potencia eléctrica: 1150 W Tensión eléctrica ventilador: 230V/I/50Hz Peso: 34 kg Características princ Cortina de aire industrial solo aire para puertas de 3,2m a 4,5m de altura Detalles constructivos: Ventilador centrífugo de 3 velocidades con rejilla de protección. Soporte de pared regulable en inclinación. Difusor de aire en acero galvanizado pintado en color blanco RAL 9002 Para puertas más anchas se pueden instalar varias unidades.
