# Cortina de aire industrial solo aire, referencia VIS 30 E de Met Mann. 3,2 a 4,5m de altura

- Propiedad del archivo: CONSTRUNARIO
- Formato: FIEBDC-3/2012
- Programa: Construnario Versión 3.51
- Fecha de los precios: 15/01/2024
- Divisa: EUR

**0112VIS30E** u Cortina de aire industrial solo aire, referencia VIS 30 E de Met Mann. 3,2 a 4,5m de altura
Cortina de aire industrial solo aire, referencia VIS 30 E de Met Mann. 3,2 a 4,5m de altura Caudal de aire (Máx/Med/Mín): 3000 / 2010 / 1540 m3/h Resistencia eléctrica: 6.000W Nivel sonoro (Máx/Med/Mín): 63 / 50 / 44 dB (A) Altura puerta (Máx/Med/Mín): 4,5 / 4,0 / 3,5 m Ancho puerta: 1,2 m Nº de velocidades: 3 Potencia eléctrica (ventilador + resistencia): 1150W + 6000W Tensión eléctrica: 230V/I/50Hz Peso: 39 kg Cortina de aire caliente industrial para puertas de 3,2m a 4,5m de altura Detalles constructivos: Ventilador centrífugo de 3 velocidades con rejilla de protección. Soporte de pared regulable en inclinación. Difusor de aire en acero galvanizado pintado en color blanco RAL 9002. Resistencias eléctricas fabricadas en aluminio. Suministro en tensión monofásica o trifásica Para puertas más anchas se pueden instalar varias unidades.
