# Aspirador de humos para chimeneas ASPIRO MANN de Met Mann. 2500 m3/h

- Propiedad del archivo: CONSTRUNARIO
- Formato: FIEBDC-3/2012
- Programa: Construnario Versión 3.51
- Fecha de los precios: 10/01/2024
- Divisa: EUR

**0119GEM43** u Aspirador de humos para chimeneas ASPIRO MANN de Met Mann. 2500 m3/h
Aspirador de humos para chimeneas ASPIRO MANN de Met Mann. 2500 m3/h Caudal de extracción (Máx/Mín): 2.522 / 282 m3/h Depresión generada (Máx/Mín): 300 / 20 Pa Nº de velocidades: 6 Temperatura máxima de trabajo: 250ºC Consumo eléctrico (Máx/Mín): 170W / 29W Tensión eléctrica: 230V/I/50Hz Nivel sonoro (Máx/Mín): 59 / 38 dB (A) Chimeneas cuadradas: 200mm a 430mm Chimenea circulares: 125 a 400mm Dimensiones (Ancho/Fondo/Alto): 430x430x600mm Peso: 22 kg El aspirador de humos ASPIRO MANN está diseñado para la extracción de humos en chimeneas que no disponen de una correcta depresión y se introduce el humo en el interior de nuestra vivienda. Su instalación debe ser en cubierta y la altura mínima aconsejada respecto a la base del fuego es de 2m. La temperatura máxima que puede resistir el equipo es de 250ºC. Junto con el aspirador, se suministra un cuadro eléctrico con regulación de 6 velocidades con función ON-OFF y unos adaptadores para acoplar el equipo en chimeneas cuadradas o rectangulares de 200mm a 430mm. En el caso de disponer de una chimenea circular podemos suministrar un adaptador. Sombrero superior anti lluvia y viento pintado en color cobre oscuro. Motor monofásico IP 55 de 170W. Adaptadores chimenea en acero galvanizado. Hélices en acero galvanizado. Malla de protección anti pájaros. Adaptador regulable de 200mm a 430mm. Cuadro eléctrico ON-OFF con 6 velocidades. Garantía de 3 años.
