# Caldera de aire caliente a gasóleo, referencia GG-15 BP de Met Mann. Potencia: 18 kW

- Propiedad del archivo: CONSTRUNARIO
- Formato: FIEBDC-3/2012
- Programa: Construnario Versión 3.51
- Fecha de los precios: 10/01/2024
- Divisa: EUR

**0123GG15BP** u Caldera de aire caliente a gasóleo, referencia GG-15 BP de Met Mann. Potencia: 18 kW
Caldera de aire caliente a gasóleo, referencia GG-15 BP de Met Mann. Potencia: 18 kW Potencia nominal: 18 kW Rendimiento térmico: 91,5% Caudal de aire: 1.430 m3/h Potencia motor: 0,55 kW Nivel sonoro: 44 dB (A) Dimensiones (Ancho/Fondo/Alto): 800 x 350 x 990 mm Sección de impulsión: 390 x 250 mm Salida de humos: 120 mm Calderas de aire caliente con funcionamiento a gasóleo son un sistema rápido y eficaz para la calefacción de locales domésticos y comerciales. El equipo dispone de un habitáculo insonorizado del quemador de gasóleo para que su funcionamiento sea lo más silencioso posible. Incorpora además, un ventilador de 3 velocidades para ajustar el caudal de aire según las necesidades de calefacción del local a climatizar. Habitáculo insonorizado del quemador de gasóleo. Estructura exterior pintada al horno. Aislamiento con fibra de vidrio. Rendiminto superior al 90%. Ventilador de 3 velocidades. Filtros de admisión de aire. Cuadro eléctrico de control con termostato de ambiente. Equipo certificado CE Posibilidad de aplicar conductos de aire.
