# Manillar + ruedas, referencia 0301040CI de Met Mann. Para modelo AM-040

- Propiedad del archivo: CONSTRUNARIO
- Formato: FIEBDC-3/2012
- Programa: Construnario VersiĆ³n 3.51
- Fecha de los precios: 10/01/2024
- Divisa: EUR

| Código | Ud | Descripción |
|---|---|---|
| 0301040CI | u | Manillar + ruedas, referencia 0301040CI de Met Mann. Para modelo AM-040 |
