# Funda de protección para enfriador FU-15-H de Met Mann. Posición H

- Propiedad del archivo: CONSTRUNARIO
- Formato: FIEBDC-3/2012
- Programa: Construnario Versión 3.51
- Fecha de los precios: 10/01/2024
- Divisa: EUR

**03021502009H** u Funda de protección para enfriador FU-15-H de Met Mann. Posición H
Funda de protección impermeable para los enfriadores evaporativos AD-07-VS de la marca MET MANN. - Fabricada en PVC impermeable de 580 g/cm2 - Acabado del faldon inferior con refuerzo perforaciones.
