# Funda de protección para enfriador FU-25-V de Met Mann. Posición V

- Propiedad del archivo: CONSTRUNARIO
- Formato: FIEBDC-3/2012
- Programa: Construnario Versión 3.51
- Fecha de los precios: 10/01/2024
- Divisa: EUR

**03021502025V** u Funda de protección para enfriador FU-25-V de Met Mann. Posición V
Funda de protección para enfriador AD-25 de Met Mann. Posición V
