# Funda de protección para enfriador FU-25 de Met Mann

- Propiedad del archivo: CONSTRUNARIO
- Formato: FIEBDC-3/2012
- Programa: Construnario Versión 3.51
- Fecha de los precios: 10/01/2024
- Divisa: EUR

**03021502025W** u Funda de protección para enfriador FU-25 de Met Mann.
Funda de protección para enfriador FU-25 de Met Mann. Para todas las posiciones del equipo, V (inferior), VS (superior), H (lateral) Material: Poliéster AT 1100 Peso: 580 gr/m2 Espesor: 0,48mm Acabado del faldón inferior con refuerzo y perforaciones para cierre con cuerda. Fundas para la protección de enfriadores evaporativos ante las inclemencias meteorológicas. Para equipos AD-25
