# Sistema de vaciado, Kit+SV 040 Inox de Met Mann

- Propiedad del archivo: CONSTRUNARIO
- Formato: FIEBDC-3/2012
- Programa: Construnario Versión 3.51
- Fecha de los precios: 10/01/2024
- Divisa: EUR

**0302KSV04003** u Sistema de vaciado, Kit+SV 040 Inox de Met Mann
Sistema de vaciado, Kit+SV 040 Inox de Met Mann APLICABLE EN MODELOS: AD-30 / AD- 35 / AD-40/INOX Con este sistema totalmente autónomo, se consigue vaciar por completo la bandeja de agua durante las paradas del equipo, con lo que podemos asegurar una constante renovación del circuito del agua, evitando que se proliferen lodos e impurezas causadas por la estanqueidad del agua durante un tiempo prolongado. Se suministra en una caja de cartón el siguiente material: válvula de desagüe, electroválvula + conector PG11, ramales de desagüe, regulador de nivel fabricado en acero inoxidable así como material para su fácil montaje.
