# Bancada mural con pasarela de mantenimiento, referencia KBM-40 de Met Mann. Para el modelo AD-40

- Propiedad del archivo: CONSTRUNARIO
- Formato: FIEBDC-3/2012
- Programa: Construnario Versión 3.51
- Fecha de los precios: 10/01/2024
- Divisa: EUR

**03091501026** u Bancada mural con pasarela de mantenimiento, referencia KBM-40 de Met Mann. Para el modelo AD-40
Bancada mural con pasarela de mantenimiento, referencia KBM-40 de Met Mann. Para el modelo AD-40 Dimensiones: Ancho: 2310mm Fondo: 2070mm Alto: 1500mm Bancada metálica mural para soportar enfriadores evaporativos AD-30, AD-35 y AD-40 de la marca MET MANN. - Fabricada en acero galvanizado. - Fácil montaje. - Pasarela de seguridad. - Posibilidad de suministro en acero inoxidable AISI-304
