# Bancada base con patas de soporte, referencia BBP-18-EC de Met Mann. Para modelo EC-18

- Propiedad del archivo: CONSTRUNARIO
- Formato: FIEBDC-3/2012
- Programa: Construnario Versión 3.51
- Fecha de los precios: 15/01/2024
- Divisa: EUR

**0309BBP18** u Bancada base con patas de soporte, referencia BBP-18-EC de Met Mann. Para modelo EC-18
Bancada base con patas de soporte, referencia BBP-18-EC de Met Mann. Para modelo EC-18 Dimensiones: Ancho: 1045mm Fondo: 1045mm Alto: 422mm - Fabricada en acero galvanizado. - Fácil montaje - Posibilidad de suministro en acero inoxidable AISI-304
