# Bancada mural con pasarela de mantenimiento, referencia KBM-30-EC de Met Mann. Para el modelo EC-30

- Propiedad del archivo: CONSTRUNARIO
- Formato: FIEBDC-3/2012
- Programa: Construnario Versión 3.51
- Fecha de los precios: 10/01/2024
- Divisa: EUR

**0309KBM30EC** u Bancada mural con pasarela de mantenimiento, referencia KBM-30-EC de Met Mann. Para el modelo EC-30
Bancada mural con pasarela de mantenimiento, referencia KBM-30-EC de Met Mann. Para el modelo EC-30 Dimensiones: Ancho: 1935mm Fondo: 1691mm Alto: 1392mm Bancada metálica mural para soportar enfriadores evaporativos EC-30 de la marca MET MANN. - Fabricada en acero galvanizado. - Fácil montaje. - Pasarela de seguridad. - Posibilidad de suministro en acero inoxidable AISI-304
