# Bancada tejado con inclinación regulable (3º a 10 º), referencia KBT-18-EC de Met Mann. Para modelo EC-18

- Propiedad del archivo: CONSTRUNARIO
- Formato: FIEBDC-3/2012
- Programa: Construnario Versión 3.51
- Fecha de los precios: 15/01/2024
- Divisa: EUR

**0309KBT18** u Bancada tejado con inclinación regulable (3º a 10 º), referencia KBT-18-EC de Met Mann. Para modelo EC-18
Bancada tejado con inclinación regulable (3º a 10 º), referencia KBT-18-EC de Met Mann. Para modelo EC-18 Dimensiones: Ancho: 1230mm Fondo: 1400mm - Fabricada en acero galvanizado. - Fácil montaje. - Inclinación variable para adaptarse al techo.
