# Lámpara UV de Met Mann. 1gpm

- Propiedad del archivo: CONSTRUNARIO
- Formato: FIEBDC-3/2012
- Programa: Construnario Versión 3.51
- Fecha de los precios: 10/01/2024
- Divisa: EUR

**031501101010** u Lámpara UV de Met Mann. 1gpm
Lámpara UV de Met Mann. 1gpm Caudal aproximado: 226 litros/hora Entrada / Salida: 1/4? NPT macho Presión máxima: 5,86 Bar Vida promedio de uso: 8.000 horas o 1 año Material: Acero inoxidable AISI-304 Incluye transformador 220-240V 50/60 Hz 0,13A La desinfección UV es un proceso físico que neutraliza los microorganismos instantáneamente cuando estos pasan a través de las lámparas ultravioleta sumergidas en el fluente. Las ventajas de la desinfección de líquidos mediante el uso de luz ultravioleta son: La no liberación de residuos, La no alteración de la composición ni las propiedades físicas y organolépticas entre otras. Este sistema es de muy bajo coste de instalación, tiene alta potencia de desinfección con un bajo consumo de energía y tiene un fácil mantenimiento que se limita al cambio de las lámparas. Ventajas de UV La adopción de la luz ultravioleta para la desinfección de aguas residuales ha crecido significativamente en las últimas décadas. Hoy en día, más del veinte por ciento de las plantas de tratamiento de aguas residuales en Norte América emplean esta tecnología, respetuosa con el medio ambiente. Miles de municipios han pasado de la desinfección con base química, como cloro gas, a UV debido a las importantes ventajas de seguridad para sus comunidades, los operadores de planta y el suministro de las aguas locales.
