# Difusor de aire metálico de 6 salidas, referencia DCH-6/15 de Met Mann. 5.500 a 15.000 m3/h

- Propiedad del archivo: CONSTRUNARIO
- Formato: FIEBDC-3/2012
- Programa: Construnario Versión 3.51
- Fecha de los precios: 10/01/2024
- Divisa: EUR

**03231501018** u Difusor de aire metálico de 6 salidas, referencia DCH-6/15 de Met Mann. 5.500 a 15.000 m3/h
Difusor de aire metálico de 6 salidas, referencia DCH-6/15 de Met Mann. 5.500 a 15.000 m3/h Modelo: DCH-6/15 Caudal de aire admitido: 5.600 a 15.000 m3/h Diámetro cobertura: 14 a 39m Sección acoplamiento: 600 x 600 mm Rejillas: 6u de 250x350mm Dimensiones (Ancho/Fondo/Alto): 1003 / 869 / 459 mm Peso: 22 kg Difusor de aire de 6 direcciones para aplicar en acondicionadores evaporativos o ventiladores con un caudal de 5.500 m3/h a 15.000 m3/h. Fabricados en acero galvanizado y pintados al horno en color gris RAL 7035. Rejillas de simple deflexión con lamas fabricadas en poliamida PA6. Su diseño permite difundir el aire a larga distancia. Deflector interior para dirigir correctamente el flujo del aire. Regulación de apertura de 0º a 90º. Posibilidad de suministro con rejillas de doble deflexión. Conexión METU de 30 mm.
