# Difusor de aire metálico de 6 salidas, referencia DCH-6/55 de Met Mann. 39.000 a 63.000 m3/h

- Propiedad del archivo: CONSTRUNARIO
- Formato: FIEBDC-3/2012
- Programa: Construnario Versión 3.51
- Fecha de los precios: 10/01/2024
- Divisa: EUR

**03231501057** u Difusor de aire metálico de 6 salidas, referencia DCH-6/55 de Met Mann. 39.000 a 63.000 m3/h
Difusor de aire metálico de 6 salidas, referencia DCH-6/55 de Met Mann. 39.000 a 63.000 m3/h Modelo: DCH-6/55 Caudal de aire admitido: 39.000 a 63.000 m3/h Diámetro cobertura: 68 a 97m Sección acoplamiento: 890 x 937 mm Rejillas: 6u de 525 x 600 mm Dimensiones (Ancho/Fondo/Alto): 1700 / 1472 / 701 mm Peso: 55 kg Difusor de aire de 6 direcciones para aplicar en acondicionadores evaporativos o ventiladores con un caudal de 54.000 m3/h a 63.000 m3/h. Fabricados en acero galvanizado y pintados al horno en color gris RAL 7035. Rejillas de simple deflexión con lamas fabricadas en poliamida PA6. Su diseño permite difundir el aire a larga distancia. Deflector interior para dirigir correctamente el flujo del aire. Regulación de apertura de 0º a 90º. Posibilidad de suministro con rejillas de doble deflexión. Conexión METU de 30 mm.
