# Difusor de aire metálico de 3 salidas, referencia DCH-3/40 de Met Mann.16.000 a 38.000 m3/h

- Propiedad del archivo: CONSTRUNARIO
- Formato: FIEBDC-3/2012
- Programa: Construnario Versión 3.51
- Fecha de los precios: 10/01/2024
- Divisa: EUR

**03231501134** u Difusor de aire metálico de 3 salidas, referencia DCH-3/40 de Met Mann.16.000 a 38.000 m3/h
Difusor de aire metálico de 3 salidas, referencia DCH-3/40 de Met Mann.16.000 a 38.000 m3/h Modelo: DCH-3/40 Caudal de aire admitido: 16.000 a 38.000 m3/h Alcance a 0º: 13 a 60m Alcance a 45º: 28 a 49m Sección acoplamiento: 850 x 850 mm Rejillas: 3u de 800 x 450 mm Dimensiones (Ancho/Fondo/Alto): 1426 / 774 / 934 mm Peso: 55 kg Difusor de aire de 3 direcciones para aplicar en acondicionadores evaporativos o ventiladores con un caudal de 16.000 m3/h a 28.000 m3/h. Fabricados en acero galvanizado y pintados al horno en color gris RAL 7035. Rejilla de simple deflexión con lamas fabricadas en poliamida PA6. Su diseño permite difundir el aire a larga distancia. Deflector interior para dirigir correctamente el flujo del aire. Regulación de apertura de 0º a 90º. Posibilidad de suministro con rejillas de doble deflexión. Conexión METU de 30 mm
