# Bomba de agua WILO DRAIN TM32 de Met mann. Con interruptor de nivel

- Propiedad del archivo: CONSTRUNARIO
- Formato: FIEBDC-3/2012
- Programa: Construnario Versión 3.51
- Fecha de los precios: 10/01/2024
- Divisa: EUR

**04074048412NR** u Bomba de agua WILO DRAIN TM32 de Met mann. Con interruptor de nivel
Bomba de agua WILO DRAIN TM32 de Met mann. Con interruptor de nivel APLICABLE EN MODELOS: AD-25/40/55/70 Caudal de agua máximo: 7 m3/h (7.000 l/h) Altura máxima de impulsión: 7 metros Temperatura máxima de trabajo: 35ºC Consumo eléctrico: 250W Tensión eléctrica: 230V/I/50Hz Peso: 4,8 kg Protección: IP 68 Bomba de agua con interruptor de nivel especialmente diseñada para enfriadores evaporativos.
