# Panel enfriador con soporte metálico Complek 100 AD-07 de Met Mann. Inox, 710x600

- Propiedad del archivo: CONSTRUNARIO
- Formato: FIEBDC-3/2012
- Programa: Construnario Versión 3.51
- Fecha de los precios: 15/01/2024
- Divisa: EUR

**041501070004I** u Panel enfriador con soporte metálico Complek 100 AD-07 de Met Mann. Inox, 710x600
Reja con panel enfriador de celulosa en acero galvanizado lacado en color gris o en acero inoxidable
