# Panel enfriador con soporte metálico Complek 050 AD-09 de Met Mann. Inox, 830x900

- Propiedad del archivo: CONSTRUNARIO
- Formato: FIEBDC-3/2012
- Programa: Construnario Versión 3.51
- Fecha de los precios: 15/01/2024
- Divisa: EUR

**041501150050I** u Panel enfriador con soporte metálico Complek 050 AD-09 de Met Mann. Inox, 830x900
Panel enfriador con soporte metálico Complek 050 AD-09 de Met Mann. Inox, 830x900 Modelo: COMPLEK 050 (SIN DISTRIBUIDOR: equipos fabricados a partir del 2005) APLICABLE EN MODELOS: AD-09 Dimensiones generales: Alto: 830mm Ancho: 900mm Espesor: 50mm Reja con panel enfriador de celulosa en acero galvanizado lacado en color gris o en acero inoxidable
