# Panel enfriador con soporte metálico Complek 050 AD-40 de Met Mann. Inox, 1810x600

- Propiedad del archivo: CONSTRUNARIO
- Formato: FIEBDC-3/2012
- Programa: Construnario Versión 3.51
- Fecha de los precios: 15/01/2024
- Divisa: EUR

**041501400060I** u Panel enfriador con soporte metálico Complek 050 AD-40 de Met Mann. Inox, 1810x600
Panel enfriador con soporte metálico Complek 050 AD-40 de Met Mann. Inox, 1810x600 Modelo: COMPLEK 050 (CON DISTRIBUIDOR: equipos fabricados ANTES del 2005) APLICABLE EN MODELOS: AD-40 / AD- 55 / AD-70 Dimensiones generales: Alto: 1810mm Ancho: 600mm Espesor: 50mm Reja con panel enfriador de celulosa en acero galvanizado lacado en color gris o en acero inoxidable
