# Pre filtro con manta filtrante G4, referencia PG4-40 de Met Mann. 605x15x1433. Para modelo AD-40/55

- Propiedad del archivo: CONSTRUNARIO
- Formato: FIEBDC-3/2012
- Programa: Construnario Versión 3.51
- Fecha de los precios: 10/01/2024
- Divisa: EUR

**041501400G412** u Pre filtro con manta filtrante G4, referencia PG4-40 de Met Mann. 605x15x1433. Para modelo AD-40/55
Pre filtro con manta filtrante G4, referencia PG4-40 de Met Mann. 605x15x1433. Para modelo AD-40/55 APLICABLE EN MODELOS: AD-40 / 55 Gramaje: 290 g/m2 Composición: Fibra sintética de poliéster Espesor aproximado: 22mm Velocidad nominal de trabajo: 1,5 m/s Caudal m2: 5.400 m3/h Pérdida de carga inicial: 42 Pa Pérdida de carga final recomendada: 250 Pa Pérdida de carga soportada: 450 Pa Filtración media EN779: 90% Eficacia según ISO 16890: ISO COARSE 65% Temperatura máxima: 100 ºC Resistencia humedad relativa: 100% Resistencia al fuego: F1 Capacidad de acumulación de polvo: 603 g/m2 Los paneles con manta filtrante G4 están concebidos para la filtración en sistemas de ventilación y sistemas de tratamiento del aire donde se requiere de un alto grado de limpieza del aire. La manta es de fibra sintética de poliéster sin tejer compactada térmicamente en diferentes capas de fibras creando una estructura progresiva y de mayor densidad en la parte por la que se encuentra el aire limpio. Este tipo de manta cuenta con gran capacidad de retención de polvo soportando altos caudales de aire y mostrando una resistencia al agua del 100% sin colapsarse como otros filtros no tratados. El suministro se realiza con un soporte metálico en acero galvanizado pintado en poliéster secado al horno de color gris RAL 7035 o en acero inoxidable AISI-304.
