# Cuadro eléctrico para ventiladores de Met Mann, referencia CE-Helix-075

- Propiedad del archivo: CONSTRUNARIO
- Formato: FIEBDC-3/2012
- Programa: Construnario Versión 3.51
- Fecha de los precios: 10/01/2024
- Divisa: EUR

**0436CM008V00** u Cuadro eléctrico para ventiladores de Met Mann, referencia CE-Helix-075
Caja IP 55 de 300x220x120mm - Interruptor general ON-OFF - Guardamotor para proteger el motor ante sobrecalentamiento – Contactor - Bornes de conexión
