# Antincrustante y dispersante de cal Zecron IC de Met Mann. Garrafa 25 l

- Propiedad del archivo: CONSTRUNARIO
- Formato: FIEBDC-3/2012
- Programa: Construnario Versión 3.51
- Fecha de los precios: 10/01/2024
- Divisa: EUR

**0507ZECRONIC** u Antincrustante y dispersante de cal Zecron IC de Met Mann. Garrafa 25 l
ZECRON-IC es un producto líquido que actúa como antincrustante y dispersante de la cal y otras sales en los circuitos de refrigeración. Mezcla de polimeros y de derivados de fósforo que actúan dificultando la formación de cristales de carbonato cálcico retardando la precipitación de la dureza. Ayuda a eliminar incrustaciones viejas y facilita la eliminación de lodos de la purga del sistema.
