# Bomba de agua modelo AZ 007-T de Met Mann. 380V III

- Propiedad del archivo: CONSTRUNARIO
- Formato: FIEBDC-3/2012
- Programa: Construnario Versión 3.51
- Fecha de los precios: 10/01/2024
- Divisa: EUR

**0705025III** u Bomba de agua modelo AZ 007-T de Met Mann. 380V III
Bomba de agua modelo AZ 007-T de Met Mann. 380V III Modelo: AZ-007-T Caudal de agua máximo: 25 litros/minuto Altura máxima de impulsión: 2 metros Temperatura máxima de trabajo: 35ºC Consumo eléctrico: 60W Tensión eléctrica:380V/III/50Hz Protección: IP 54 Bomba de agua diseñada para enfriadores evaporativos.
