# Bomba dosificadora Oxidant Prevention HC-897 de Met Mann

- Propiedad del archivo: CONSTRUNARIO
- Formato: FIEBDC-3/2012
- Programa: Construnario Versión 3.51
- Fecha de los precios: 10/01/2024
- Divisa: EUR

**0705OXIDANT** u Bomba dosificadora Oxidant Prevention HC-897 de Met Mann
Bomba dosificadora Oxidant Prevention HC-897 de Met Mann Doble escala de regulación de los impulsos 0-100% o 0-20% Interfaz analógica con un pomo y un LED Montaje de pared o pie (soportes incluidos) Fácil de configurar Con predisposición para sonda nivel Kit instalación: Soporte fijación pared, base de sostén, tubo impulsión 2m, tubo de purga 2m, válvula de fondo Alimentación eléctrica: 240V 50/60 Hz Grado de protección: IP65 Bomba dosificadora analógica de caudal constante con regulación de la frecuencia de los impulsos.
