# Bomba de agua modelo Alpha 45/15 de Met Mann. 230V I

- Propiedad del archivo: CONSTRUNARIO
- Formato: FIEBDC-3/2012
- Programa: Construnario Versión 3.51
- Fecha de los precios: 10/01/2024
- Divisa: EUR

**0705VSL72** u Bomba de agua modelo Alpha 45/15 de Met Mann. 230V I
Bomba de agua modelo Alpha 45/15 de Met Mann. 230V I APLICABLE EN MODELOS: AD-07/09/12/15 Caudal de agua a 1m: 32 litros/hora Caudal de agua a 2m: 25 litros/hora Potencia eléctrica: 16W Motor de rotor externo Caja de conexión exterior con 1m de cable Pletina de soporte Bomba de agua especialmente diseñada para enfriadores evaporativos.
