# Regulador de velocidad de Met Mann, para modelo DT 500. CR5C (5,0 A)

- Propiedad del archivo: CONSTRUNARIO
- Formato: FIEBDC-3/2012
- Programa: Construnario VersiĆ³n 3.51
- Fecha de los precios: 10/01/2024
- Divisa: EUR

| Código | Ud | Descripción |
|---|---|---|
| 0811CR5C | u | Regulador de velocidad de Met Mann, para modelo DT 500. CR5C (5,0 A) |
