# Ventilador de techo destratificador referencia DT500 de Met Mann. 7.200 m3/h 4-9m altura

- Propiedad del archivo: CONSTRUNARIO
- Formato: FIEBDC-3/2012
- Programa: Construnario Versión 3.51
- Fecha de los precios: 15/01/2024
- Divisa: EUR

**0811DT500** u Ventilador de techo destratificador referencia DT500 de Met Mann. 7.200 m3/h 4-9m altura
Ventilador de techo destratificador referencia DT500 de Met Mann. 7.200 m3/h 4-9m altura Caudal de aire: 7.200 m3/h Motor: 184 W (1,60 A) Tensión eléctrica: 230V/I/50Hz Altura de instalación (Mín/Máx): 5,0 / 9,0m Área cubierta: 230 m2 Presión disponible: 38 Pa Nivel sonoro: 52 dB (A) Velocidad ventilador: 900 rpm Peso: 26 kg Ventilador de techo para la recuperación del aire caliente estratificado en el techo y obtener un ahorro energético del 40%. Ahorro energético hasta el 30%. Motor eléctrico monofásico directamente acoplado al ventilador axial. Rejilla de impulsión de aire de doble deflexión con aletas orientables. Termostato regulable de 0-40ºC instalado en el equipo para arrancar y parar el ventilador una vez se detecta una temperatura superior a 40ºC. Difusión uniforme del calor con una diferencia de temperatura de 0,15ºC por metro de altura. Aprovechamiento del calor gratuito proporcionado por equipos que desprenden calor. Aceleramiento de las renovaciones del aire reduciendo la concentración de humos y olores. En verano podemos obtener una ventilación del local.
