# Higrostato de ambiente HSC 30-90% de Met Mann

- Propiedad del archivo: CONSTRUNARIO
- Formato: FIEBDC-3/2012
- Programa: Construnario Versión 3.51
- Fecha de los precios: 10/01/2024
- Divisa: EUR

**1210HSCF001** u Higrostato de ambiente HSC 30-90% de Met Mann
Higrostato de ambiente HSC 30-90% de Met Mann Regulación: 30 – 90% HR Ajuste de precisión: +- 5% HR Diferencia de conmutación: 6% HR Temperatura de trabajo: 0-40ºC Dimensiones: 76x76x34mm Peso: 0,09 kg Higrostato de ambiente para el monitoreo y regulación de la humedad relativa del aire en habitaciones mediante el control de ventiladores, unidades de secado y climatizadores evaporativos.
