# Enfriador evaporativo industrial portátil, referencia FR-07-100-007-VR de Met Mann. 5.760 m3/h

- Propiedad del archivo: CONSTRUNARIO
- Formato: FIEBDC-3/2012
- Programa: Construnario Versión 3.51
- Fecha de los precios: 10/01/2024
- Divisa: EUR

**15010771008R** u Enfriador evaporativo industrial portátil, referencia FR-07-100-007-VR de Met Mann. 5.760 m3/h
Enfriador evaporativo industrial portátil, referencia FR-07-100-007-VR de Met Mann. 5.760 m3/h Caudal de aire: 5.760 m3/h Presión disponible: 100 Pa Panel 5090: 1,60 m2 – 1,00 m/s Espesor panel enfriador: 100mm Eficacia panel: 90% Potencia motor ventilador: 0,75 kW 230V/I/50Hz Velocidad ventilador: Variable Nivel sonoro a 3m: 64 dB (A) Dimensiones (Ancho/Fondo/Alto): 825 / 825 / 1796 mm Peso en vacío / funcionamiento: 110 / 120 kg Bandeja de agua fabricada en poliamida (PA) Techo superior fabricado en polipropileno (PP) Postes cantonera y centrales en acero inoxidable AISI-304 Rejillas de admisión en acero galvanizado con pintura en polvo poliéster (versión INOX en AISI-304) Paneles enfriadores tipo 5090 de 100mm de espesor Grupo ventilador centrífugo con motor incorporado IP 54 de alta eficiencia Erp 2015 Entrada de agua de 3/8” con manguera de 12x18mm de 10m de longitud Sistema de vaciado manual con válvula esfera ½” Bomba de agua EBM ALPHA 45/15 con motor de rotor externo Sistema de apertura de media vuelta para acceder al interior del equipo Base móvil con ruedas con freno Difusor con rejilla de aire con función SWING Cuadro eléctrico con regulador de velocidad
