# Climatizador evaporativo salida de aire superior, referencia AD-15-VS-100-022 de Met Mann. 13511 m3/h. Equipo standard

- Propiedad del archivo: CONSTRUNARIO
- Formato: FIEBDC-3/2012
- Programa: Construnario Versión 3.51
- Fecha de los precios: 10/01/2024
- Divisa: EUR

**15011561022S** u Climatizador evaporativo salida de aire superior, referencia AD-15-VS-100-022 de Met Mann. 13511 m3/h. Equipo standard
Climatizador evaporativo salida de aire superior, referencia AD-15-VS-100-022 de Met Mann. 13511 m3/h. Equipo standard Caudal de aire: 13.511 m3/h Presión disponible: 107 Pa Espesor panel enfriador: 100mm Panel 5090: 2,84 m2 – 1,32 m/s Eficacia panel: 88% Potencia motor ventilador: 2,20 kW 400V/III/50Hz Potencia motor bomba: 16W 230V/I/50Hz Dimensiones (Ancho/Fondo/Alto): 1135 / 1135 / 1304 mm Velocidad ventilador: 548 R.P.M Peso vacío / funcionamiento: 189 / 204 kg Bandeja de agua fabricada en poliamida Postes cantonera y centrales en acero inoxidable AISI-304 Techo superior fabricado en poliamida Rejillas de admisión en acero galvanizado con pintura en polvo poliéster (versión INOX en AISI-304) Paneles enfriadores tipo 5090 de 100mm de espesor Grupo ventilador centrífugo en acero galvanizado Sistema de vaciado automático patentado por MET MANN Rodamientos anticorrosivos CORROTECT de SCHAEFFLER con tapas de protección Correas de transmisión QUAD-POWER4 de GATES sin necesidad de mantenimiento Bomba de agua EBM ALPHA 45/15 con motor de rotor externo Motor eléctrico de alta eficiencia IE3 IP 55 Electroválvula de entrada normalmente cerrada Sistema de apertura de media vuelta para acceder al interior del equipo Bancada base con patas suministrada de serie para facilitar el transporte e instalación
