# Enfriador evaporativo industrial portátil, referencia FR-15-100-022-VR de Met Mann. 13.511 m3/h - regulable

- Propiedad del archivo: CONSTRUNARIO
- Formato: FIEBDC-3/2012
- Programa: Construnario Versión 3.51
- Fecha de los precios: 10/01/2024
- Divisa: EUR

**15011571022R** u Enfriador evaporativo industrial portátil, referencia FR-15-100-022-VR de Met Mann. 13.511 m3/h - regulable
Enfriador evaporativo industrial portátil, referencia FR-15-100-022-VR de Met Mann. 13.511 m3/h - regulable Caudal de aire: 13.511 m3/h Presión disponible: 107 Pa Panel 5090: 2,84 m2 – 1,32 m/s Espesor panel enfriador: 100mm Eficacia panel: 88% Potencia motor ventilador: 2,20 kW 400V/III/50Hz Velocidad ventilador: Variable Nivel sonoro a 3m: 66 dB (A) Dimensiones (Ancho/Fondo/Alto): 1138 / 1138 / 1985 mm Peso en vacío / funcionamiento: 210 / 230 kg Bandeja de agua fabricada en poliamida (PA) Techo superior fabricado en polipropileno (PP) Postes cantonera y centrales en acero inoxidable AISI-304 Rejillas de admisión en acero galvanizado con pintura en polvo poliéster (versión INOX en AISI-304) Paneles enfriadores tipo 5090 de 100mm de espesor Rodamientos anticorrosivos CORROTECT de SCHAEFFLER con tapas de protección Correas de transmisión QUAD-POWER4 de GATES sin necesidad de mantenimiento Bomba de agua EBM ALPHA 45/15 con motor de rotor externo Motor eléctrico de alta eficiencia IE3 IP 55 Entrada de agua de 3/8” con manguera de 12x18mm de 10m de longitud Vaciado manual con válvula esfera ½” Apertura de media vuelta para acceder al interior del equipo Base móvil con ruedas con freno Difusor con rejilla de aire con función SWING Cuadro eléctrico con variador de frecuencia
