# Climatizador evaporativo salida inferior, referencia AD-40-V-100-075 de Met Mann. 36.678 m3/h. Equipo inox

- Propiedad del archivo: CONSTRUNARIO
- Formato: FIEBDC-3/2012
- Programa: Construnario Versión 3.51
- Fecha de los precios: 10/01/2024
- Divisa: EUR

**15014051075I** u Climatizador evaporativo salida inferior, referencia AD-40-V-100-075 de Met Mann. 36.678 m3/h. Equipo inox
Climatizador evaporativo salida inferior, referencia AD-40-V-100-075 de Met Mann. 36.678 m3/h. Equipo inox Modelo: AD-40-V-100-075 Caudal de aire: 37.000 m3/h Presión disponible: 100 Pa Espesor panel enfriador: 100mm Eficacia panel: 84,9% Potencia motor ventilador: 7,50 kW Tensión: 400V/III/50Hz Potencia motor bomba: 250W Tensión: 230V/I/50Hz Dimensiones (Ancho/Fondo/Alto): 1500/1500/1860mm Peso: 408 kg - Estructura rígida con bandeja de agua farbicada en acero inoxidable AISI-316. - Postes cantonera fabricados en acero inoxidable de la calidad AISI-304. - Paneles enfriadores de alta eficiencia con rejillas de protección en color gris RAL 7035. - Grupo ventilador en acero galvanizado (con bastidor galvanizado en caliente). - Tapa de protección del rodamiento para evitar su oxidación. - Bancada base con patas para facilitar su instalación y transporte. - Sistema de vaciado automático patentado por MET MANN. - Apertura rápida de paneles con fijadores rotativos de media vuelta. - Instalación hidráulica y eléctrica conectadas en fábrica. - Posibilidad de suministro con techo y paneles en acero inoxidable. - Bajo demanda, se pueden suministrar con sistema de filtraje de polvo, grupo ventilador y motor ATEX.
