# Climatizador evaporativo salida inferior, referencia AD-40-V-100-075 de Met Mann. 37678 m3/h. Equipo standard

- Propiedad del archivo: CONSTRUNARIO
- Formato: FIEBDC-3/2012
- Programa: Construnario Versión 3.51
- Fecha de los precios: 10/01/2024
- Divisa: EUR

**15014051075S** u Climatizador evaporativo salida inferior, referencia AD-40-V-100-075 de Met Mann. 37678 m3/h. Equipo standard
Climatizador evaporativo salida inferior, referencia AD-40-V-100-075 de Met Mann. 37678 m3/h. Equipo standard Caudal de aire: 36.678 m3/h Presión disponible: 109 Pa Espesor panel enfriador: 100mm Panel 5090: 7,20 m2 – 1,41 m/s Eficacia panel: 86% Potencia motor ventilador: 7,50 kW 400V/III/50Hz Potencia motor bomba: 250W 230V/I/50Hz Velocidad: 457 R.P.M. Dimensiones (Ancho/Fondo/Alto): 1510 / 1510 / 1898 mm Peso en vacío / funcionamiento: 408 / 491 kg Estructura rígida con bandeja de agua fabricada en poliamida de gran espesor con protección UV. Postes cantonera fabricados en acero inoxidable de la calidad AISI-304. Paneles enfriadores de alta eficiencia con rejillas de protección en color gris RAL 7035. Grupo ventilador en acero galvanizado (con bastidor galvanizado en caliente). Tapa de protección del rodamiento para evitar su oxidación. Bancada base con patas para facilitar su instalación y transporte. Sistema de vaciado automático patentado por MET MANN. Apertura rápida de paneles con fijadores rotativos de media vuelta. Instalación hidráulica y eléctrica conectadas en fábrica. Posibilidad de suministro con techo y paneles en acero inoxidable. Bajo demanda, se pueden suministrar con sistema de filtraje de polvo, grupo ventilador y motor ATEX.
