# Climatizador evaporativo salida de aire lateral, referencia AD-70-H-100-185 de Met Mann. 60644 m3/h. Equipo standard

- Propiedad del archivo: CONSTRUNARIO
- Formato: FIEBDC-3/2012
- Programa: Construnario Versión 3.51
- Fecha de los precios: 10/01/2024
- Divisa: EUR

**15017011185S** u Climatizador evaporativo salida de aire lateral, referencia AD-70-H-100-185 de Met Mann. 60644 m3/h. Equipo standard
Climatizador evaporativo salida de aire lateral, referencia AD-70-H-100-185 de Met Mann. 60644 m3/h. Equipo standard Caudal de aire: 60.644 m3/h Presión disponible: 100 Pa Espesor panel enfriador: 100mm Panel 5090: 9,66 m2 – 1,74 m/s Eficacia panel: 86% Potencia motor ventilador: 18,50 kW 400V/III/50Hz Potencia motor bomba: 250W 230V/I/50Hz Velocidad ventilador: 377 R.P.M. Dimensiones (Ancho/Fondo/Alto): 2231 / 2189 / 2197 mm Peso en vacío / funcionamiento: 769 / 964 kg - Estructura rígida con bandeja de agua farbicada en acero inoxidable AISI-316. - Postes cantonera fabricados en acero inoxidable de la calidad AISI-304. - Paneles enfriadores de alta eficiencia con rejillas de protección en color gris RAL 7035. - Grupo ventilador en acero galvanizado (con bastidor galvanizado en caliente). - Tapa de protección del rodamiento para evitar su oxidación. - Bancada base con patas para facilitar su instalación y transporte. - Sistema de vaciado automático patentado por MET MANN. - Apertura rápida de paneles con fijadores rotativos de media vuelta. - Instalación hidráulica y eléctrica conectadas en fábrica. - Posibilidad de suministro con techo y paneles en acero inoxidable. - Bajo demanda, se pueden suministrar con sistema de filtraje de polvo, grupo ventilador y motor ATEX.
