# Enfriador evaportaivo inudstrial portátil, referencia ECO FRESC 18 de Met Mann. 16,00 m3/h

- Propiedad del archivo: CONSTRUNARIO
- Formato: FIEBDC-3/2012
- Programa: Construnario Versión 3.51
- Fecha de los precios: 10/01/2024
- Divisa: EUR

**1501AEC18FR** u Enfriador evaportaivo inudstrial portátil, referencia ECO FRESC 18 de Met Mann. 16,00 m3/h
Enfriador evaportaivo inudstrial portátil, referencia ECO FRESC 18 de Met Mann. 16,00 m3/h Modelo: ECO FRESC 18 Caudal de aire: 10.080 m3/h Espesor panel enfriador: 100mm Eficacia panel: 89% Potencia motor ventilador: 1,10 kW Ventilador: 16 velocidades Nivel sonoro a 3m: 73 dB (A) Tensión: 230V/I/50Hz Dimensiones (Ancho/Fondo/Alto): 1160 / 1160 / 1760 mm Peso: 80 kg Estructura fabricada en polipropileno de gran espesor con protección UV Modo de funcionamiento Cooling / Fan / Extracción Funcionamiento manual o automático con programación horaria Mando a distancia multifunción con control de temperatura y humedad Pre enfriamiento y post ventilación para los paneles de enfriamiento. Electroválvula de entrada de agua Sensor de nivel y vaciado automático Auto limpieza automática programada Paneles enfriadores tipo 5090 de 100mm de espesor Ventilador axial de 16 velocidades Filtro anti insectos Ruedas de transporte con freno Curva a 90º con rejillas de difusión de aire.
