# Evaporativo axial con salida superior, referencia EC-18-VS de Met Mann. 10080 m3/h

- Propiedad del archivo: CONSTRUNARIO
- Formato: FIEBDC-3/2012
- Programa: Construnario Versión 3.51
- Fecha de los precios: 10/01/2024
- Divisa: EUR

**1501AP18VS** u Evaporativo axial con salida superior, referencia EC-18-VS de Met Mann. 10080 m3/h
Evaporativo axial con salida superior, referencia EC-18-VS de Met Mann. 10080 m3/h Caudal de aire: 10.080 m3/h Presión disponible: 50 Pa Espesor panel enfriador: 100mm Eficacia panel: 89% Potencia motor ventilador: 1,10 kW 230V/I/50Hz Nivel sonoro: 68-78 dB a 3m Dimensiones (Ancho/Fondo/Alto): 1150 / 1150 / 980 mm Peso en vacío / funcionamiento: 80 / 110 kg Estructura exterior fabricada en polipropileno con protección UV Paneles enfriadores tipo 5090 de 100mm de espesor Prefiltros anti insectos Ventilador axial con motor de 16 velocidades Sistema de vaciado automático programable Bomba de agua con sensor de nivel Electroválvula de entrada con filtro de agua Flotador con boya regulable Repartidor de agua aplicado en techo Panel de control con mando a distancia Modo de funcionamiento: Cooling – Fan – Extracción de aire Control por temperatura o humedad Programador horario Pre enfriamiento y post ventilación Auto limpieza programable Indicador de errores en pantalla UV WATER CLEANING (tratamiento del agua con lámpara UV) (opcional)
