# Enfriador evaporativo comercial portatil, referencia Axial Cooler 8000 de Met Mann. 6000 m3/h

- Propiedad del archivo: CONSTRUNARIO
- Formato: FIEBDC-3/2012
- Programa: Construnario Versión 3.51
- Fecha de los precios: 10/01/2024
- Divisa: EUR

**1501JH801** u Enfriador evaporativo comercial portatil, referencia Axial Cooler 8000 de Met Mann. 6000 m3/h
Enfriador evaporativo comercial portatil, referencia Axial Cooler 8000 de Met Mann. 6000 m3/h Modelo: AXIAL COOLER 8000 Caudal de aire (máximo/mínimo): 4.000-6.000 m3/h Espesor panel enfriador: 1u 685 x 640 x 100 / 2u 685 x 200 x 050 mm Eficacia panel: 82-85% Potencia motor ventilador: 0,38 kW Ventilador: 3 velocidades Nivel sonoro a 3m: 62 dB (A) Depósito agua: 57 litros Consumo agua: 9 – 11 L/h Tensión: 230V/I/50Hz Dimensiones (Ancho/Fondo/Alto): 800 / 480 / 1380 mm Peso: 31 kg Estructura exterior fabricada en polipropileno con protección UV. Ventilador silencioso de 3 velocidades. Control electrónico intuitivo con mando a distancia. Modo funcionamiento VENTILADOR o COOLING. Temporizador de funcionamiento de 1h a 9h. Alarma sonora al detectar de falta de agua en el depósito. Indicador de temperatura y humedad del aire impulsado. Paneles enfriadores de alta eficiencia. Bomba de agua con interruptor de nivel. Carga de agua manual o directa de la red. Ionizador para aumentar la calidad del aire. Depósito de agua de gran capacidad con indicador de nivel. Filtros de admisión de aire anti insectos. Rejilla de impulsión de doble deflexión con movimiento automático a derecha/izquierda. Ruedas de transporte con freno. Conexión de agua de 1/2?
