# Módulo adiabático para enfriar y aportar humedad, referencia AC-2000 de Met Mann. 2.000 m3/h

- Propiedad del archivo: CONSTRUNARIO
- Formato: FIEBDC-3/2012
- Programa: Construnario Versión 3.51
- Fecha de los precios: 10/01/2024
- Divisa: EUR

**150202000** u Módulo adiabático para enfriar y aportar humedad, referencia AC-2000 de Met Mann. 2.000 m3/h
Módulo adiabático para enfriar y aportar humedad, referencia AC-2000 de Met Mann. 2.000 m3/h Caudal de aire : 2.000 m3/h Espesor panel enfriador: 100mm Eficacia panel: 85% Panel 5090: 0,26 m2 – 2,09 m/s Pérdida de carga panel: 30 Pa Dimensión conducto: 800 x 300 mm Potencia bomba: 16W 230V/I/50Hz Dimensiones (AnchoFondo/Alto): 917 / 440 / 649 mm Peso en vacío / funcionamiento: 24 / 44 kg Bandeja de agua fabricada en acero inoxidable AISI-316 Postes cantonera y patas de soporte en acero inoxidable AISI-304 Techo superior y paneles laterales en acero galvanizado pintado en polvo poliéster Paneles enfriadores tipo 5090 de 100mm de espesor Bomba de agua EBM ALPHA 45/15 con motor de rotor externo Electroválvula de entrada normalmente cerrada Flotador con boya regulable Sistema de vaciado automático Tubo rebosadero Repartidor de agua aplicado en techo Válvula para regular el caudal de agua Marco tipo “metu” 30mm UV WATER CLEANING (tratamiento del agua con lámpara UV) (opcional)
