# Módulo adiabático para enfriar y aportar humedad, referencia ACB-07-H-100 de Met Mann. 1,20 m2

- Propiedad del archivo: CONSTRUNARIO
- Formato: FIEBDC-3/2012
- Programa: Construnario Versión 3.51
- Fecha de los precios: 15/01/2024
- Divisa: EUR

**15020741000S** u Módulo adiabático para enfriar y aportar humedad, referencia ACB-07-H-100 de Met Mann. 1,20 m2
Módulo adiabático para enfriar y aportar humedad, referencia ACB-07-H-100 de Met Mann. 1,20 m2 Superficie total paneles celulosa: 1,20 m2 Caudal de aire (1 m/s): 4.320 m3/h Eficacia panel: 90% Pérdida de presión: 18 Pa Caudal de aire (1,5 m/s): 6.480 m3/h Eficacia panel: 88% Pérdida de presión: 18 Pa Potencia bomba de agua: 50W 230V/I/50Hz Dimensiones (Ancho/Fondo/Alto): 825 / 855 / 1095 mm Peso en vacío / funcionamiento: 81 kg Los módulos adiabáticos aumentan la humedad relativa del ambiente y a su vez reducen la temperatura del aire, son sistemas muy valiosos y eficientes en UTAS (unidades de tratamiento del aire) aportando aire fresco y húmedo sin aportación de energía externa. Bandeja de agua fabricada en poliamida Postes cantonera y centrales en acero inoxidable AISI-304 Techo superior fabricado en poliamida Rejillas de admisión en acero galvanizado con pintura en polvo poliéster (versión INOX en AISI-304) Paneles enfriadores tipo 5090 de 100mm de espesor Sistema de vaciado automático patentado por MET MANN Bomba de agua EBM ALPHA 45/15 con motor de rotor externo Electroválvula de entrada normalmente cerrada Sistema de apertura de media vuelta para acceder al interior del equipo Bancada base con patas suministrada de serie para facilitar el transporte e instalación
