# Módulo adiabático para enfriar y aportar humedad, referencia AC-14000 de Met Mann. 14.000 m3/h

- Propiedad del archivo: CONSTRUNARIO
- Formato: FIEBDC-3/2012
- Programa: Construnario Versión 3.51
- Fecha de los precios: 10/01/2024
- Divisa: EUR

**15021400001** u Módulo adiabático para enfriar y aportar humedad, referencia AC-14000 de Met Mann. 14.000 m3/h
Módulo adiabático para enfriar y aportar humedad, referencia AC-14000 de Met Mann. 14.000 m3/h Caudal de aire: 14.000 m3/h Panel 5090: 1,33 m2 – 2,92 m/s Espesor panel enfriador: 200mm Eficacia panel: 92% Pérdida de carga panel: 155 Pa Dimensión conducto: 1350 x 1115 mm Potencia bomba: 16W 230V/I/50Hz Dimensiones (AnchoFondo/Alto): 1429 / 790 / 1514 mm Peso en vacío / funcionamiento: 77 / 97 kg Bandeja de agua fabricada en acero inoxidable AISI-316 Postes cantonera y patas de soporte en acero inoxidable AISI-304 Techo superior y paneles laterales en acero galvanizado pintado en polvo poliéster Paneles enfriadores tipo 5090 de 200mm de espesor Bomba de agua WILO TM 32/7 con interruptor de nivel Electroválvula de entrada normalmente cerrada Flotador con boya regulable Sistema de vaciado automático Tubo rebosadero Repartidor de agua aplicado en techo Válvula para regular el caudal de agua Marco tipo “metu” 30mm Separador de gotas UV WATER CLEANING (tratamiento del agua con lámpara UV) (opcional)
