# Deshumidificador doméstico portátil, referencia DM 20 de Met Mann. 20 l/24h

- Propiedad del archivo: CONSTRUNARIO
- Formato: FIEBDC-3/2012
- Programa: Construnario Versión 3.51
- Fecha de los precios: 10/01/2024
- Divisa: EUR

**1506DH720E** u Deshumidificador doméstico portátil, referencia DM 20 de Met Mann. 20 l/24h
Deshumidificador doméstico portátil, referencia DM 20 de Met Mann. 20 l/24h Capacidad deshumidificación (30º 80%HR): 20 litros/24h Velocidades ventilador: 2 Caudal de aire: 200 m3/h Temperatura de servicio: 5-32ºC Humidostato digital Defrost automático Tensión eléctrica: 230V/I/50Hz Consumo eléctrico: 420 W Gas refrigerante: R290 Ruedas de transporte Desagüe permanente Nivel sonoro: 38 dB (A) Capacidad depósito: 4 litros Dimensiones (Alto/Ancho/Fondo): 582 x 362 x 270 mm Peso: 13 kg Los deshumidificadores de aire son aparatos diseñados para resolver de forma rápida y eficiente los problemas provocados por un exeso de humedad en el ambiente. Con su uso, podemos controlar de forma automática el nivel de humedad mejorando además el confort. El modelo DM 20 es compacto, silencioso y se desplaza fácilmente gracias a sus ruedas. Incorpora de serie humidostato digital, depósito de recogida de condensados y drenaje permamente para controlar sin interrupción el proceso de deshumidificación. Destaca especialmente por su elevada eficiencia energética, presentando un consumo eléctrico mínimo en su categoría. Diseñados para su uso en hogares y locales comerciales.
