# Deshumidificador tipo consola, referencia DC72 de Met Mann. 72 l / 24h

- Propiedad del archivo: CONSTRUNARIO
- Formato: FIEBDC-3/2012
- Programa: Construnario Versión 3.51
- Fecha de los precios: 10/01/2024
- Divisa: EUR

**1506DPMI01A** Deshumidificador tipo consola, referencia DC72 de Met Mann. 72 l / 24h
Deshumidificador tipo consola, referencia DC72 de Met Mann. 72 l / 24h Capacidad deshumidificación (30º 80%HR): 72 litros/24h Velocidades ventilador: 1 Caudal de aire: 6800 m3/h Temperatura de servicio: 7-35ºC Humidostato digital Defrost automático Tensión eléctrica: 230V/I/50Hz Consumo eléctrico: 1.400 W Gas refrigerante: R410a Desagüe permanente Nivel sonoro: 50 dB (A) Dimensiones (Alto/Ancho/Fondo): 750 x 660 x 345 mm Peso: 44 kg Los deshumidificadores de aire son aparatos diseñados para resolver de forma rápida y eficiente los problemas provocados por un exeso de humedad en el ambiente. Con su uso, podemos controlar de forma automática el nivel de humedad mejorando además el confort. El modelo DC-72 es un equipo compacto para ser instalado en la pared. Incorpora de serie humidostato digital, y drenaje permamente para controlar sin interrupción el proceso de deshumidificación. Destaca especialmente por su elevada eficiencia energética, presentando un consumo eléctrico mínimo en su categoría. Diseñados para su uso en piscinas cubiertas, Spas, gimnasios, museos, etc.
