# Secador de obra portÁtil, referencia DO52 de Met Mann. 52 l/ 24h

- Propiedad del archivo: CONSTRUNARIO
- Formato: FIEBDC-3/2012
- Programa: Construnario Versión 3.51
- Fecha de los precios: 10/01/2024
- Divisa: EUR

**1506FD62** u Secador de obra portÁtil, referencia DO52 de Met Mann. 52 l/ 24h
Secador de obra portÁtil, referencia DO52 de Met Mann. 52 l/ 24h Capacidad deshumidificación (30º 80%HR): 52 litros/24h Velocidades ventilador: 1 Caudal de aire: 550 m3/h Temperatura de servicio: 1-35ºC Humidostato mecánico Defrost automático Tensión eléctrica: 230V/I/50Hz Consumo eléctrico: 890 W Gas refrigerante: R1234yf Ruedas de transporte Depósito de condensados Desagüe permanente Nivel sonoro: 50 dB (A) Dimensiones (Alto/Ancho/Fondo): 800 x 560 x 520 mm Peso: 45 kg Los deshumidificadores de aire son aparatos diseñados para resolver de forma rápida y eficiente los problemas provocados por un exeso de humedad en el ambiente y acelerar los procesos de secado en obras. Con su uso, podemos controlar de forma automática el nivel de humedad mejorando además el confort. El modelo DO-52 es un equipo compacto y se desplaza fácilmente gracias a sus ruedas. Incorpora de serie humidostato mecánico, contador de horas, depósito de condensados y drenaje permamente para controlar sin interrupción el proceso de deshumidificación. Destaca especialmente por su elevada eficiencia energética, presentando un consumo eléctrico mínimo en su categoría. Diseñados para su uso en obras y recintos industriales.
