# Acoplamiento, referencia 180547406060 de Met Mann. 564x486/600x600

- Propiedad del archivo: CONSTRUNARIO
- Formato: FIEBDC-3/2012
- Programa: Construnario VersiĆ³n 3.51
- Fecha de los precios: 10/01/2024
- Divisa: EUR

| Código | Ud | Descripción |
|---|---|---|
| 180547406060 | u | Acoplamiento, referencia 180547406060 de Met Mann. 564x486/600x600 |
