# Tramo recto, referencia TR-55 de Met Mann.937x890

- Propiedad del archivo: CONSTRUNARIO
- Formato: FIEBDC-3/2012
- Programa: Construnario VersiĆ³n 3.51
- Fecha de los precios: 10/01/2024
- Divisa: EUR

| Código | Ud | Descripción |
|---|---|---|
| 1805TR55 | u | Tramo recto, referencia TR-55 de Met Mann.937x890 |
