# Panel enfriador evaporativo de Met Mann. TIPO 5090. 2000x600x200

- Propiedad del archivo: CONSTRUNARIO
- Formato: FIEBDC-3/2012
- Programa: Construnario Versión 3.51
- Fecha de los precios: 10/01/2024
- Divisa: EUR

**20022000604** u Panel enfriador evaporativo de Met Mann. TIPO 5090. 2000x600x200
Panel enfriador evaporativo de Met Mann. TIPO 5090. 2000x600x200 Tipo 7090 Alto: 2000mm Ancho: 600mm Espesor: 200mm Panel enfriador de celulosa tratada para enfriadores evaporativos o sistemas cooling para granjas. Los paneles PAD MANN consta de láminas de celulosa pegadas entre si para obtener una gran eficacia de evaporación y una caída de presión muy baja. La función es la de enfriar y dar humedad del aire que circula por su interior. Depende de la velocidad del aire el rendimiento es mayor pudiendo alcanzar descensos de temperatura de hasta 10 ºC dependiendo de la temperatura y humedad exterior.
