# Bancada base con patas de soporte, referencia BBP-25/40 de Met Mann. Para modelo AD-25/40

- Propiedad del archivo: CONSTRUNARIO
- Formato: FIEBDC-3/2012
- Programa: Construnario Versión 3.51
- Fecha de los precios: 15/01/2024
- Divisa: EUR

**3091501036** u Bancada base con patas de soporte, referencia BBP-25/40 de Met Mann. Para modelo AD-25/40
Bancada base con patas de soporte, referencia BBP-25/40 de Met Mann. Para modelo AD-25/40 Dimensiones: Ancho: 1522mm Fondo: 1522mm Alto: 342mm - Fabricada en acero galvanizado. - Fácil montaje - Posibilidad de suministro en acero inoxidable AISI-304
