# Bancada base con patas de soporte, referencia BBP-15 de Met Mann. Para modelo AD-15

- Propiedad del archivo: CONSTRUNARIO
- Formato: FIEBDC-3/2012
- Programa: Construnario Versión 3.51
- Fecha de los precios: 15/01/2024
- Divisa: EUR

**3091501037** u Bancada base con patas de soporte, referencia BBP-15 de Met Mann. Para modelo AD-15
Bancada base con patas de soporte, referencia BBP-15 de Met Mann. Para modelo AD-15 Dimensiones: Ancho: 1126mm Fondo: 1126mm Alto: 342mm - Fabricada en acero galvanizado. - Fácil montaje - Posibilidad de suministro en acero inoxidable AISI-304
